# Zócalo cuatro pulgadas, modelo 4BI de Zettler

- Propiedad del archivo: CONSTRUNARIO
- Formato: FIEBDC-3/2012
- Programa: Construnario Versión 3.51
- Fecha de los precios: 14/03/2023
- Divisa: EUR

**517050043** u Zócalo cuatro pulgadas, modelo 4BI de Zettler
Precio: 11.42
Zócalo cuatro pulgadas para detectores con aislador de cortocircuito, 4BI 4" para detectores serie 830. Sistema ZETTLER EXPERT.
