# Zócalo supletorio 800, referencia 4B-EM de Zettler. Para base de 4 pulgadas

- Propiedad del archivo: CONSTRUNARIO
- Formato: FIEBDC-3/2012
- Programa: Construnario Versión 3.51
- Fecha de los precios: 14/03/2023
- Divisa: EUR

**517050052** u Zócalo supletorio 800, referencia 4B-EM de Zettler. Para base de 4 pulgadas
Precio: 3.10
Zócalo supletorio 800 EM4B, para acometida superficial de detectores con zócalo de 4"
