# Zócalo del adaptador, referencia MCTA-BB de Zettler

- Propiedad del archivo: CONSTRUNARIO
- Formato: FIEBDC-3/2012
- Programa: Construnario Versión 3.51
- Fecha de los precios: 14/03/2023
- Divisa: EUR

**517050056** u Zócalo del adaptador, referencia MCTA-BB de Zettler
Precio: 6.19
Caja de montaje CTA-BB
