# Marco y fijación del adaptador, referencia CTA-BC de Zettler

- Propiedad del archivo: CONSTRUNARIO
- Formato: FIEBDC-3/2012
- Programa: Construnario Versión 3.51
- Fecha de los precios: 14/03/2023
- Divisa: EUR

**517050057** u Marco y fijación del adaptador, referencia CTA-BC de Zettler
Precio: 10.95
Marco y soporte CTA-BC
