# Kit para montaje rápido de detectores en techos registrables, referencia CTA de Zettler

- Propiedad del archivo: CONSTRUNARIO
- Formato: FIEBDC-3/2012
- Programa: Construnario Versión 3.51
- Fecha de los precios: 14/03/2023
- Divisa: EUR

**517050060** u Kit para montaje rápido de detectores en techos registrables, referencia CTA de Zettler
Precio: 17.42
Kit para montaje rápido de detectores en techos registrables.
