# Cubierta y base del detector en negro mate de Zettler. Pack de 10

- Propiedad del archivo: CONSTRUNARIO
- Formato: FIEBDC-3/2012
- Programa: Construnario Versión 3.51
- Fecha de los precios: 14/03/2023
- Divisa: EUR

**517050511** u Cubierta y base del detector en negro mate de Zettler. Pack de 10
Precio: 211.88
Cubiertas y bases para detectores series 830 y 850 en color negro. Bolsa de 10 uds
