# Kit de terminales para accesorios de las bases de Zettler. Pack de 10

- Propiedad del archivo: CONSTRUNARIO
- Formato: FIEBDC-3/2012
- Programa: Construnario Versión 3.51
- Fecha de los precios: 14/03/2023
- Divisa: EUR

| Código | Ud | Descripción | Precio |
|---|---|---|---|
| 517050612 | u | Kit de terminales para accesorios de las bases de Zettler. Pack de 10 | 5.01 |
