# Botón para retenedor de puertas de Zettler

- Propiedad del archivo: CONSTRUNARIO
- Formato: FIEBDC-3/2012
- Programa: Construnario Versión 3.51
- Fecha de los precios: 14/03/2023
- Divisa: EUR

**519001008** u Botón para retenedor de puertas de Zettler
Precio: 45.88
Botón para retenedor de puertas (blanco) suministrado con caja de montaje en superficie (negra) para desbloquear manualmente los retenedores de puertas.
