# Cierre con microinterruptor y placa trasera para bloqueo, de Zettler

- Propiedad del archivo: CONSTRUNARIO
- Formato: FIEBDC-3/2012
- Programa: Construnario Versión 3.51
- Fecha de los precios: 14/03/2023
- Divisa: EUR

**527001028** u Cierre con microinterruptor y placa trasera para bloqueo, de Zettler
Precio: 145.56
Es posible utilizar un cierre con microinterruptor dotado de un sistema de bloqueo que envíe una señal a la central para que el sistema de extinción solo se ponga en modo automático cuando la puerta esté bloqueada.
