# Lanzadestellos Xenon para uso en atmósferas potencialmente explosivas, referencia XB11 de Zettler

- Propiedad del archivo: CONSTRUNARIO
- Formato: FIEBDC-3/2012
- Programa: Construnario Versión 3.51
- Fecha de los precios: 14/03/2023
- Divisa: EUR

**540001039** u Lanzadestellos Xenon para uso en atmósferas potencialmente explosivas, referencia XB11 de Zettler
Precio: 904.01
Lanzadestellos Xenon XB11 para uso en atmósferas potencialmente explosivas o condiciones adversas, grado de estanqueidad IP66&67, intensidad de 29 cd, y certificada BASEEFA Eexd IIB T4, T5 y T6, CENELEC EN50014 y 18
