# Pulsador direccionable con aislador, referencia DIN830 de Zettler. Azul

- Propiedad del archivo: CONSTRUNARIO
- Formato: FIEBDC-3/2012
- Programa: Construnario Versión 3.51
- Fecha de los precios: 14/03/2023
- Divisa: EUR

**552019** u Pulsador direccionable con aislador, referencia DIN830 de Zettler. Azul
Precio: 138.51
El pulsador de alarma DIN 830 es una alarma de accionamiento manual para áreas exteriores que respeta las directivas definidas en DIN EN 54-11 y DIN EN 54-17. Tiene un LED de estado y un aislador de cortocircuito integrado.
