# Pulsador direccionable, referencia DIN820I de Zettler. Con aislador de cortocircuito

- Propiedad del archivo: CONSTRUNARIO
- Formato: FIEBDC-3/2012
- Programa: Construnario Versión 3.51
- Fecha de los precios: 14/03/2023
- Divisa: EUR

**552032** u Pulsador direccionable, referencia DIN820I de Zettler. Con aislador de cortocircuito.
Precio: 77.11
Pulsador direccionable CP DIN820I con aislador de cortocircuito. Sistema ZETTLER EXPERT. Avisador manual según EN 54. Grado de protección IP52.
