# Pulsador direccionable para exteriores, referencia DIN830I de Zettelr. Con aislador de cortocircuito

- Propiedad del archivo: CONSTRUNARIO
- Formato: FIEBDC-3/2012
- Programa: Construnario Versión 3.51
- Fecha de los precios: 14/03/2023
- Divisa: EUR

**552033** u Pulsador direccionable para exteriores, referencia DIN830I de Zettelr. Con aislador de cortocircuito.
Precio: 128.11
Pulsador direccionable CP DIN830I con aislador de cortocircuito. Sistema ZETTLER EXPERT. Avisador manual según EN 54. Grado de protección IP54.
