# Módulo adaptador, referencia DIM 800 de Zettler. Para la conexión de detectores convencionales, con tapa

- Propiedad del archivo: CONSTRUNARIO
- Formato: FIEBDC-3/2012
- Programa: Construnario Versión 3.51
- Fecha de los precios: 14/03/2023
- Divisa: EUR

**555800042** u Módulo adaptador, referencia DIM 800 de Zettler. Para la conexión de detectores convencionales, con tapa
Precio: 127.75
Módulo adaptador DIM 800 para la conexión de detectores convencionales. Sistema ZETTLER EXPERT. Con LED indicador. Permite el cableado como dos circuitos clase B o un circuito clase A. Precisa caja K2142 para montaje superficial. Homologado LPCB/VdS.
