# Base AV de sirena adaptable a conductos, referencia A..CON de Zettler

- Propiedad del archivo: CONSTRUNARIO
- Formato: FIEBDC-3/2012
- Programa: Construnario Versión 3.51
- Fecha de los precios: 14/03/2023
- Divisa: EUR

**557080002** u Base AV de sirena adaptable a conductos, referencia A..CON de Zettler
Precio: 4.43
Adaptador de conductos para bases de sirena VID/VAD blancos
