# Caja blanca estrecha de superficie, referencia S-BOXW de Zettler

- Propiedad del archivo: CONSTRUNARIO
- Formato: FIEBDC-3/2012
- Programa: Construnario Versión 3.51
- Fecha de los precios: 14/03/2023
- Divisa: EUR

**557080008** u Caja blanca estrecha de superficie, referencia S-BOXW de Zettler
Precio: 11.26
Caja de montaje superficial para sirena de interior VAD/VID blancos
