# Caja roja profunda, referencia D-BOXR de Zettler

- Propiedad del archivo: CONSTRUNARIO
- Formato: FIEBDC-3/2012
- Programa: Construnario Versión 3.51
- Fecha de los precios: 14/03/2023
- Divisa: EUR

**557080011** u Caja roja profunda, referencia D-BOXR de Zettler
Precio: 18.32
Caja de montaje profunda para sirena de interior VAD/VID rojos
