# Caja profunda, referencia D-BOXW de Zettler. Color blanco

- Propiedad del archivo: CONSTRUNARIO
- Formato: FIEBDC-3/2012
- Programa: Construnario Versión 3.51
- Fecha de los precios: 14/03/2023
- Divisa: EUR

**557080012** u Caja profunda, referencia D-BOXW de Zettler. Color blanco
Precio: 23.84
Caja de montaje profunda para sirena de interior VAD/VID blanca
