# Placa de expansion con 16 entradas/salidas, modelo XIOM de Zettler

- Propiedad del archivo: CONSTRUNARIO
- Formato: FIEBDC-3/2012
- Programa: Construnario Versión 3.51
- Fecha de los precios: 14/03/2023
- Divisa: EUR

**557180016** u Placa de expansion con 16 entradas/salidas, modelo XIOM de Zettler
• 16 entradas o 16 salidas, o bien 8 entradas + 8 salidas • 5 por MPM800 (80 puntos de E/S) • Completamente configurable en MX Consys
