# Cable de conexión de tarjeta de red entre PC y TLI800EN de Zettler

- Propiedad del archivo: CONSTRUNARIO
- Formato: FIEBDC-3/2012
- Programa: Construnario Versión 3.51
- Fecha de los precios: 14/03/2023
- Divisa: EUR

| Código | Ud | Descripción | Precio |
|---|---|---|---|
| 557180219 | u | Cable de conexión de tarjeta de red entre PC y TLI800EN de Zettler | 174.08 |
