# Unidad interface a red MX, referencia TLI800-G de Zettler. Para PC

- Propiedad del archivo: CONSTRUNARIO
- Formato: FIEBDC-3/2012
- Programa: Construnario Versión 3.51
- Fecha de los precios: 14/03/2023
- Divisa: EUR

**557200039** u Unidad interface a red MX, referencia TLI800-G de Zettler. Para PC
Precio: 1215.53
Unidad interface a red MX TLI800-G para PC, con fuente alimentación 220Vca/24Vcc y carcasa. No incluye cable.
