# Placa de montaje, referencia CCU3/C-MXMB de Zettler

- Propiedad del archivo: CONSTRUNARIO
- Formato: FIEBDC-3/2012
- Programa: Construnario Versión 3.51
- Fecha de los precios: 14/03/2023
- Divisa: EUR

| Código | Ud | Descripción | Precio |
|---|---|---|---|
| 557201504 | u | Placa de montaje, referencia CCU3/C-MXMB de Zettler | 85.02 |
