# Interface, referencia CCU3/C-MXMB de Zettler. Expert / MODBUS

- Propiedad del archivo: CONSTRUNARIO
- Formato: FIEBDC-3/2012
- Programa: Construnario Versión 3.51
- Fecha de los precios: 14/03/2023
- Divisa: EUR

**557202046** u Interface, referencia CCU3/C-MXMB de Zettler. Expert / MODBUS
Precio: 3241.36
Interface CCU3/C-MXMB Expert / MODBUS
