# CCU3/C485E-MXMB y Ethernet TCP/IP de Zettler

- Propiedad del archivo: CONSTRUNARIO
- Formato: FIEBDC-3/2012
- Programa: Construnario Versión 3.51
- Fecha de los precios: 14/03/2023
- Divisa: EUR

**557202047** u CCU3/C485E-MXMB y Ethernet TCP/IP de Zettler
Precio: 6367.30
CCU3/C485E-MXMB & ETHERNET TCPI
