# Interfaz BACnet, referencia UC-8112-ME-T-LX de Zettler. Con CBL-F9DPF1x4-BK-100

- Propiedad del archivo: CONSTRUNARIO
- Formato: FIEBDC-3/2012
- Programa: Construnario Versión 3.51
- Fecha de los precios: 14/03/2023
- Divisa: EUR

**557202082** u Interfaz BACnet, referencia UC-8112-ME-T-LX de Zettler. Con CBL-F9DPF1x4-BK-100
Precio: 2005.59
Interfaz BACnet para MZX. Permite convertir el protocolo MZX a BACnet para su integración con terceros.
