# Cable RJ12 de PVC macho-macho de 3 metros de Zettler

- Propiedad del archivo: CONSTRUNARIO
- Formato: FIEBDC-3/2012
- Programa: Construnario Versión 3.51
- Fecha de los precios: 14/03/2023
- Divisa: EUR

| Código | Ud | Descripción | Precio |
|---|---|---|---|
| 557202083 | u | Cable RJ12 de PVC macho-macho de 3 metros de Zettler | 9.48 |
