# CCU3/C232PB-MXPB (placa base y tarjetas)

- Propiedad del archivo: CONSTRUNARIO
- Formato: FIEBDC-3/2012
- Programa: Construnario Versión 3.51
- Fecha de los precios: 14/03/2023
- Divisa: EUR

**557202560** u CCU3/C232PB-MXPB (placa base y tarjetas)
Precio a consultar CCU3/C232PB-MXPB (placa base y tarjetas)
