# Zócalo profundo de montaje en pared para unidad indicadora PROFILE, modelo P-WDH de Zettler

- Propiedad del archivo: CONSTRUNARIO
- Formato: FIEBDC-3/2012
- Programa: Construnario Versión 3.51
- Fecha de los precios: 14/03/2023
- Divisa: EUR

**557202802** u Zócalo profundo de montaje en pared para unidad indicadora PROFILE, modelo P-WDH de Zettler
Precio: 35.11
Caja trasera profunda para central Profile
