# Accesorio de montaje en rack para repetidor compacto, modelo PP-RCK de Zettler

- Propiedad del archivo: CONSTRUNARIO
- Formato: FIEBDC-3/2012
- Programa: Construnario Versión 3.51
- Fecha de los precios: 14/03/2023
- Divisa: EUR

**557202804** u Accesorio de montaje en rack para repetidor compacto, modelo PP-RCK de Zettler
Precio: 101.44
El kit de instalación P-RCK permite instalar hasta dos centrales PROFILE y/o unidades indicadoras de LED de zona en un rack de 19"
