# Carcasa auxiliar estrecha adecuada para P115S, modelo P-ANC-S de Zettler

- Propiedad del archivo: CONSTRUNARIO
- Formato: FIEBDC-3/2012
- Programa: Construnario Versión 3.51
- Fecha de los precios: 14/03/2023
- Divisa: EUR

**557202813** u Carcasa auxiliar estrecha adecuada para P115S, modelo P-ANC-S de Zettler
Precio: 356.71
Caja auxiliar – se corresponde con las dimensiones de la central P115S. Esencialmente las mismas carcasas utilizadas para las centrales de alarma de incendios PROFILE pero sin electrónica, diseñadas para montar los distintos módulos.
