# Carcasa auxiliar profunda adecuada para P115D, modelo P-ANC-D de Zettler

- Propiedad del archivo: CONSTRUNARIO
- Formato: FIEBDC-3/2012
- Programa: Construnario Versión 3.51
- Fecha de los precios: 14/03/2023
- Divisa: EUR

**557202814** u Carcasa auxiliar profunda adecuada para P115D, modelo P-ANC-D de Zettler
Precio: 578.19
Caja auxiliar – se corresponde con las dimensiones de la central P115D. Esencialmente las mismas carcasas utilizadas para las centrales de alarma de incendios PROFILE pero sin electrónica, diseñadas para montar los distintos módulos
