# Marco pintado semiempotrado para centrales P1 y P4 de Zettler

- Propiedad del archivo: CONSTRUNARIO
- Formato: FIEBDC-3/2012
- Programa: Construnario Versión 3.51
- Fecha de los precios: 14/03/2023
- Divisa: EUR

| Código | Ud | Descripción | Precio |
|---|---|---|---|
| 557202821 | u | Marco pintado semiempotrado para centrales P1 y P4 de Zettler | 161.41 |
