# Tarjeta de interfaz PROFILE Flexible, modelo PFI800 de Zettler

- Propiedad del archivo: CONSTRUNARIO
- Formato: FIEBDC-3/2012
- Programa: Construnario Versión 3.51
- Fecha de los precios: 14/03/2023
- Divisa: EUR

**557202841** u Tarjeta de interfaz PROFILE Flexible, modelo PFI800 de Zettler
Precio: 2571.10
Placa base para PROFILE FLEXIBLE, PLX800. Incorpora CPU y 4 bucles de potencia compartida o 2 bucles de alta potencia
