# Tarjeta de expansión de bucles PROFILE Flexible, modelo PLX800 de Zettler

- Propiedad del archivo: CONSTRUNARIO
- Formato: FIEBDC-3/2012
- Programa: Construnario Versión 3.51
- Fecha de los precios: 14/03/2023
- Divisa: EUR

**557202842** u Tarjeta de expansión de bucles PROFILE Flexible, modelo PLX800 de Zettler
Precio: 876.58
Tarjeta de expansión de bucles enchufable PLX800. Proporciona 4 bucles de potencia compartida o 2 bucles de alta potencia
