# Tarjeta de interfaz para cuerpo de bomberos, modelo FBI800 de Zettler

- Propiedad del archivo: CONSTRUNARIO
- Formato: FIEBDC-3/2012
- Programa: Construnario Versión 3.51
- Fecha de los precios: 14/03/2023
- Divisa: EUR

| Código | Ud | Descripción | Precio |
|---|---|---|---|
| 557202845 | u | Tarjeta de interfaz para cuerpo de bomberos, modelo FBI800 de Zettler | 607.62 |
