# Tarjeta para cargador de baterías PROFILE Flexible, modelo PCH800 de Zettler

- Propiedad del archivo: CONSTRUNARIO
- Formato: FIEBDC-3/2012
- Programa: Construnario Versión 3.51
- Fecha de los precios: 14/03/2023
- Divisa: EUR

**557202848** u Tarjeta para cargador de baterías PROFILE Flexible, modelo PCH800 de Zettler
Precio: 392.18
Tarjeta de supervisión de fuente de alimentación interna PCH800
