# Caja auxiliar de ampliación PROFILE Flexible, modelo PXB800 de Zettler

- Propiedad del archivo: CONSTRUNARIO
- Formato: FIEBDC-3/2012
- Programa: Construnario Versión 3.51
- Fecha de los precios: 14/03/2023
- Divisa: EUR

**557202853** u Caja auxiliar de ampliación PROFILE Flexible, modelo PXB800 de Zettler
Precio: 404.56
Carcasa de ampliación que puede montarse en las centrales PROFILE Flexible Pro16x y Pro32x para acomodar baterías adicionales.
