# Fuente de alimentación de 5 A PROFILE Flexible, modelo PBB801 de Zettler

- Propiedad del archivo: CONSTRUNARIO
- Formato: FIEBDC-3/2012
- Programa: Construnario Versión 3.51
- Fecha de los precios: 14/03/2023
- Divisa: EUR

**557202854** u Fuente de alimentación de 5 A PROFILE Flexible, modelo PBB801 de Zettler
Precio: 633.99
La unidad PB801 contiene una sólida fuente de alimentación específica de 5 A y tiene espacio para baterías de 38 AH. Se puede montar en Pro16xD y Pro32xD para obtener energía adicional. Se puede montar una PBB801 en una central Pro16xD para aumentar la corriente hasta 10 A, mientras que se pueden conectar hasta tres PBB801 a un sistema Pro32xD para aumentar la corriente hasta 20 A. La PBB801 debe accionarse junto con la tarjeta de monitorización PCH800
