# Conmutador Ethernet PROFILE Flexible, modelo PCS800 de Zettler

- Propiedad del archivo: CONSTRUNARIO
- Formato: FIEBDC-3/2012
- Programa: Construnario Versión 3.51
- Fecha de los precios: 14/03/2023
- Divisa: EUR

**557202860** u Conmutador Ethernet PROFILE Flexible, modelo PCS800 de Zettler
Precio: 298.18
El PCS800 es un conmutador con 5 puertos Ethernet que proporciona capacidad de interfaz Ethernet. Se puede utilizar para establecer conexiones con repetidores Ethernet, especialmente cuando el repetidor se encuentra ubicado a gran distancia de la central o cuando un cable atraviesa una zona de clima riguroso. La energía se suministra desde la unidad central, incluso en caso de fallo de la red
