# Conmutador de fibra óptica multimodo PROFILE Flexible, modelo POS800-M de Zettler

- Propiedad del archivo: CONSTRUNARIO
- Formato: FIEBDC-3/2012
- Programa: Construnario Versión 3.51
- Fecha de los precios: 14/03/2023
- Divisa: EUR

**557202862** u Conmutador de fibra óptica multimodo PROFILE Flexible, modelo POS800-M de Zettler
Precio: 944.84
El POS800 es un conmutador que proporciona 4 puertos Ethernet y 2 puertos de fibra óptica (SFP para la conexión de fibras monomodo) para conectar repetidores PROFILE adicionales. Esto permite a los usuarios conectar repetidores en configuración de bucle usando fibra óptica. La energía se suministra desde la central, incluso en caso de fallo de la red
