# Caja de ampliación de una apertura PROFILE Flexible para módulos ANN8xx, modelo PX-AN de Zettler

- Propiedad del archivo: CONSTRUNARIO
- Formato: FIEBDC-3/2012
- Programa: Construnario Versión 3.51
- Fecha de los precios: 14/03/2023
- Divisa: EUR

**557202863** u Caja de ampliación de una apertura PROFILE Flexible para módulos ANN8xx, modelo PX-AN de Zettler
Precio: 546.99
Carcasa de ampliación PX-AN para la batería ANN8x0
