# Cables de alimentación/datos, modelo PRO-RCK de Zettler

- Propiedad del archivo: CONSTRUNARIO
- Formato: FIEBDC-3/2012
- Programa: Construnario Versión 3.51
- Fecha de los precios: 14/03/2023
- Divisa: EUR

**557202869** u Cables de alimentación/datos, modelo PRO-RCK de Zettler
Precio: 95.94
Cables de alimentación y datos PRO-RCK para PRO-RCK 19".
