# Kit de repetidor empotrado PROFILE, modelo S/F PRO de Zettler

- Propiedad del archivo: CONSTRUNARIO
- Formato: FIEBDC-3/2012
- Programa: Construnario Versión 3.51
- Fecha de los precios: 14/03/2023
- Divisa: EUR

| Código | Ud | Descripción | Precio |
|---|---|---|---|
| 557202871 | u | Kit de repetidor empotrado PROFILE, modelo S/F PRO de Zettler | 126.59 |
