# Fuente de alimentación de retenedor de puertas de 24 V 4 A de Zettler

- Propiedad del archivo: CONSTRUNARIO
- Formato: FIEBDC-3/2012
- Programa: Construnario Versión 3.51
- Fecha de los precios: 14/03/2023
- Divisa: EUR

**558004010** u Fuente de alimentación de retenedor de puertas de 24 V 4 A de Zettler
Precio: 112.75
El transformador-rectificador es una fuente de alimentación filtrada de doble uso que puede suministrar una salida con y sin energía tras la activación. La salida puede activarse utilizando un conjunto de contactos secos de una central de detección de incendios o seguridad, o suministrando voltaje de activación de 12/24 V CC desde otro aparato. Las unidades transformadoras-rectificadoras se utilizan normalmente para controlar el funcionamiento de otros equipos de 24 V CC, como los retenedores de puertas. Estas unidades son muy adecuadas para aplicaciones donde la fuente de alimentación tiene que recibir la energía de una fuente remota
