# Fuente de alimentación, modelo ELM24TSM de Zettler. Para retenedores de puerta direccionables de 4 A y 24 V CC

- Propiedad del archivo: CONSTRUNARIO
- Formato: FIEBDC-3/2012
- Programa: Construnario Versión 3.51
- Fecha de los precios: 14/03/2023
- Divisa: EUR

**558004011** u Fuente de alimentación, modelo ELM24TSM de Zettler. Para retenedores de puerta direccionables de 4 A y 24 V CC
Precio: 195.04
La unidad de control y alimentación analógica ELM24TSM de puerta de 4 amperios y 24 V CC compatible con MZX, está diseñada para proporcionar supervisión y activación en cumplimiento de las más estrictas normativas locales de control de puertas. Esta fuente de alimentación para retenedores de puerta se conecta a las centrales MZX mediante un módulo de control de puerta integral TSM800 que se monta sobre el terreno dentro de la fuente de alimentación para retenedores de puerta y se conecta al bucle del detector MZX.
