# Fuente de alimentación externa 24V/5A de Zettler. Con cargador de baterías e indicaciones de funcionamiento

- Propiedad del archivo: CONSTRUNARIO
- Formato: FIEBDC-3/2012
- Programa: Construnario Versión 3.51
- Fecha de los precios: 14/03/2023
- Divisa: EUR

**558004020** u Fuente de alimentación externa 24V/5A de Zettler. Con cargador de baterías e indicaciones de funcionamiento
Precio: 352.26
Esta fuente de alimentación está certificada por IMQ según las normas EN 54-4:1997 + A1:2002 y EN60950-1:2001. La caja de acero contiene una fuente de alimentación conmutada de 5 A y una tarjeta de monitorización, y tiene espacio para alojar 2 baterías de plomo-ácido selladas de 12 V y 17 Ah. Los 10 LED del panel frontal indican el estado de la unidad
