# Fuente de alimentación e Zettler, EN54-4 2 A y 17 Ah

- Propiedad del archivo: CONSTRUNARIO
- Formato: FIEBDC-3/2012
- Programa: Construnario Versión 3.51
- Fecha de los precios: 14/03/2023
- Divisa: EUR

**558004022** u Fuente de alimentación e Zettler, EN54-4 2 A y 17 Ah
Precio: 264.65
Fuente de alimentación compacta En54 2 A 17Ah 24 V d c PSU (27.6 V) 2 amperios para cargar + 0.3 A carga de la batería. Ajuste hasta 2 x 7 Ah baterías. 420h x 400w x 80 x 80d - Tapa abatible
