# MK4 Relé de alarma de Zettler. 240 V CA

- Propiedad del archivo: CONSTRUNARIO
- Formato: FIEBDC-3/2012
- Programa: Construnario Versión 3.51
- Fecha de los precios: 14/03/2023
- Divisa: EUR

**567007008** u MK4 Relé de alarma de Zettler. 240 V CA
Precio: 317.09
Relé de alarma reforzado en caja metálica con contactos DPCO de 25 A. Disponible con bobina de 240 V CA y 12 mA. Apto para aplicaciones de conmutación exigentes.
