# Cristal rompible 80x80 para pulsadores de alarma DIN800 de Zettler

- Propiedad del archivo: CONSTRUNARIO
- Formato: FIEBDC-3/2012
- Programa: Construnario Versión 3.51
- Fecha de los precios: 14/03/2023
- Divisa: EUR

**570036** u Cristal rompible 80x80 para pulsadores de alarma DIN800 de Zettler
Precio: 3.49
Cristal para pulsador DIN820 80x80 Rojo, (paquete de 10 uds.) (Precio por unidad)
