# Sirena IS28 Banshee Mark 6 Intrinsicamente segura, referencia BE-W IS28 de Zettler. Certificada en: EN 60079-0:2012 + A11:2013, EN 60079-11:2011

- Propiedad del archivo: CONSTRUNARIO
- Formato: FIEBDC-3/2012
- Programa: Construnario Versión 3.51
- Fecha de los precios: 14/03/2023
- Divisa: EUR

**576501053** u Sirena IS28 Banshee Mark 6 Intrinsicamente segura, referencia BE-W IS28 de Zettler. Certificada en: EN 60079-0:2012 + A11:2013, EN 60079-11:2011
Precio: 313.43
Sirena IS28 Banshee Mark 6 Intrinsicamente segura Certificada en: EN 60079-0:2012 + A11:2013, EN 60079-11:2011, Intrinsicamente segura ‘i’ Grupo II, Categoría I, apta para su uso en atmosferas explosivas G (Gas) y D (Polvo) IECEx ITS17.0011X • ATEX ITS 17ATEX201739X • Ex ia IIC T5 Ga • Ex ia IIIC T100degC Da IP66 • ATEX - II IGD Ex ia T5 Ga
